# Erweiterung Grundschule Delmenhorst
Angebotsaufforderung (GAEB DA XML 3.1, DA83)
Projekt: 20212654
Währung: EUR
Nebenangebote zugelassen: ja
Auftraggeber: Stadt Delmenhorst, Gebäudemanagement, Am Stadtwall 1, 27749 Delmenhorst
Erstellt mit: GXML Toolbox V3.3 R20210630, iTWO_64 V11.0.738, 07.08.2026

## Leistungsverzeichnis
Leistungsverzeichnis

Baumaßnahme:  Erweiterung Grundschule Bungerhof

  Stedinger Str. 279
  27753 Delmenhorst

Bauherr:  Stadt Delmenhorst
  Gebäudemanagement

  Am Stadtwall 1
  27749 Delmenhorst

## Baumaßnahme/Konstruktion/Gebäudeeckdaten
Baumaßnahme/Konstruktion/Gebäudeeckdaten

Baumaßnahme

Bezeichnung: Erweiterung Grundschule Bungerhof
Anschrift:  Stedinger Str. 279
Ort:  27753 Delmenhorst

Die Grundschule Bungerhof soll erweitert werden. Hierzu wird ein freistehender Neubau errichtet.

Wesentliche Konstruktionsmerkmale des Neubaus

Anordnung:  freistehend
Geschosse:  2 Geschosse, EG-1.OG
Gründung:  Flachgründung
Tragwerk:  tragende Wände als Stahlbeton-/Mauerwerksbau, Betonstützen/-pfeiler
  Decken als Spannbeton-Hohldielen
Fundament:  Streifenfundamente, Einzelfundamente, Bodenplatte.
Außenwände: Beton, innenseitig geputzt
Innenwände: Beton, Mauerwerk, Trockenbauwände, Massivwände mit Putz
Treppen:  Betonpodeste, Fertigteiltreppenläufe.
Böden:  schwimmende Zementestriche mit verschiedenen Belägen/Oberböden (elastische Beläge, Fliesen, Betonwerkstein)
Decken:  Unterdecken als Akustik-Rasterdecken, teilweise Hygienedecken, untergeordnete Bereiche ohne Unterdecken
Dach:  Null-Gefälle-Dach, Retentionsdach, Warmdachaufbau, einschl.  Dämmschicht mit bituminöser Dachabdichtung, extensive Dachbegrünung
Fassade:  Wärmedämmschicht mit Verblenderfassade, Aluminium-Fenster, Türen als verglaste Aluminium-Rahmentüren
Dachzentrale: Tragkonstruktion aus Stahlprofilen, Dach und Fassade aus Sandwichpaneelen (Deckschalen aus Stahlblech mit Kern aus Wärmedämmung)

Gebäudeeckdaten des Neubaus

max. Höhe Attika:  ca. 9,30 m über OK Gelände
Höhe First Dachzentrale:  ca. 12,20 m über OK Gelände
max. Breite:  ca. 30 m (ohne außenliegende Fluchttreppe)
max. Länge:  ca. 41 m

## 0.1 Angaben zur Baustelle
0.1 Angaben zur Baustelle

0.1.1 Lage der Baustelle, Umgebungsbedingungen, Zufahrtsmöglichkeiten und Beschaffenheit der Zufahrt sowie etwaige Einschränkungen bei ihrer Benutzung

Die Baustelle befindet sich auf dem Schulgelände der Grundschule Bungerhof, Stedinger Straße 279,
27753 Delmenhorst.

Die Zufahrt zur Baustelle erfolgt rückwärtig über eine Baustraße vom Brauereiweg aus.
Eine Durchfahrt über das Baustellengelände ist nicht möglich, im Bereich der Baustelle muss gewendet werden (siehe BE-Plan), dies ist bei der Wahl der Transportmittel zu berücksichtigen.

Die Zugänglichkeit für Schüler und Lehrer muss durch geeignete Maßnahmen verhindert werden.

Sollten kurzzeitige Sperrungen im Bereich der öffentlichen Flächen (Straßen, Wege usw.) erforderlich werden, sind diese durch den AN bei den zuständigen Behörden zu beantragen. Die Sperrungen sind vom AN durchzuführen, die Kosten sind einzukalkulieren.

Das Verunreinigen der öffentlichen Verkehrsflächen ist grundsätzlich zu vermeiden. Sollten dennoch Verunreinigungen entstehen, so sind diese unverzüglich auf eigene Kosten zu entfernen.

0.1.2 Besondere Belastungen aus Immissionen sowie besondere klimatische Bedingungen.

Sind nicht bekannt.

Ruhezeiten:

a) Sonn- und Feiertage
b) an Werktagen die Zeiten von 19:00 Uhr bis 07:00 Uhr (Abend- und Nachtruhe)

Ruhestörender Lärm

Während der Ruhezeiten sind Tätigkeiten verboten, die die Ruhe unbeteiligter Personen stören. Das gilt insbesondere für folgende Arbeiten:

1. den Betrieb von Geräten und Maschinen nach dem Anhang der 32. Verordnung zur Durchführung des Bundes-Immissionsschutzgesetzes (Geräte- und Maschinenlärmschutzverordnung- 32. BImSchV).

2. das Ausüben lärmerzeugender handwerklicher Tätigkeiten wie z. B. Hämmern.
Darüber hinaus wird es vereinzelt Termine durch den Schulbetrieb geben, an denen ruhestörender Lärm zu unterbleiben hat.
Die Termine werden von der Schule mit ausreichendem Vorlauf mitgeteilt und über die örtliche Bauleitung an die Auftragnehmer weitergegeben.

Es ist von folgenden Terminen (Klassenarbeiten) auszugehen:
- in jeweils 2 Wochen vor anstehenden Ferien
- an max. 3 Tagen je Woche
- in der Zeit von 08:00-10:00 Uhr (nach 10:00 Uhr normaler Baustellenbetrieb)

0.1.3 Verhältnisse auf der Baustelle, insbesondere Verkehrsbeschränkungen
Die Baumaßnahmen finden bei laufendem Schulbetrieb statt. Es muss mit Behinderungen durch den normalen Straßenverkehr und Schulverkehr (Brauereiweg) gerechnet werden. Öffentliche Straßen sind immer frei zu halten.

Park- und Lagerflächen stehen nur in geringem Maße zur Verfügung und sind grundsätzlich mit der örtlichen Bauleitung abzustimmen. Kurzfristige Be- und Entladungsmöglichkeiten sind immer mit der örtlichen Bauleitung abzustimmen.

0.1.4 Für den Verkehr freizuhaltende Flächen

Siehe Punkt 0.1.3

0.1.5 Lage, Art, Anschlusswert und Bedingungen für das Überlassen von Anschlüssen für Wasser, Energie und Abwasser

Wasser, Energie und Abwasser werden auf dem Baugrundstück in Form von Übergabepunkten gemäß Baustelleneinrichtungsplan durch den Baustelleneinrichter zur Verfügung gestellt. Die weitere Verteilung/Zuleitung zum Arbeitsplatz ist Sache des AN.

Siehe auch vertragliche Vorbemerkungen.

Baustrom und Bauwasser werden dem AN kostenfrei zur Verfügung gestellt.

0.1.6 Lage und Ausmaß der dem AN für die Ausführung seiner Leistung zur Benutzung oder Mitbenutzung überlassenen Flächen und Räume

Lagerflächen auf dem Baugelände können nur in beschränktem Umfang (siehe auch Baustellenübersichtsplan) zur Verfügung gestellt werden. Tagesunterkünfte und verschlossene Lagerräume können dem AN nicht zur Verfügung gestellt werden und sind von ihm selbst zu errichten. Die möglichen Flächen sind im BE-Plan dargestellt und mit der örtlichen Bauleitung, bzw. mit dem Sicherheitskoordinator, abzustimmen.

0.1.7 Besondere Vorgaben für die Entsorgung

Abfälle sind vom AN regelmäßig fachgerecht zu entsorgen. Sollte der Auftragnehmer dieser Verpflichtung nicht nachkommen, so können die Abfälle zu seinen Lasten durch ein anderes Unternehmen entsorgt werden.

Das Untergraben von Abfällen und Verbrennen von Verpackungsmüll u.ä. auf dem Baugelände ist verboten.

0.1.8 Schutzgebiete oder Schutzzeiten im Bereich der Baustelle
Sind nicht bekannt

0.1.9 Art und Umfang des Schutzes von Bäumen, Pflanzbeständen, Vegetationsflächen, Verkehrsflächen, Bauteilen, Bauwerken, Grenzsteinen und dergleichen im Bereich der Baustelle
Der Schutz der Bestandsbäume erfolgt durch Baumschutzmaßnahmen (Leistungsbestandteil des AN Baustelleneinrichtung).

0.1.10 Im Baugelände vorhandene Anlagen, insbesondere Abwasser- und Versorgungsleitungen
Die Ver- und Entsorgungsleitungen des Containerbaus im Norden, Osten und Westen des Baufelds sind zu beachten. Diese verlaufen jedoch außerhalb des Baufeldes (siehe Lageplan „SW-Bestand“). Für Erdarbeiten in den Außenanlagen außerhalb des Neubaus müssen sie beachtet werden.

0.1.11 Bekannte oder vermutete Hindernisse im Bereich der Baustelle
Für die Sanitärcontainer werden vom Baustelleneinrichter Versorgungsleitungen verlegt.

Weitere Hindernisse sind nicht bekannt.

0.1.12 Vermutete Kampfmittel im Bereich der Baustelle
Bauherrenseits ist der Bereich der Baustelle kampfmittelfrei gemeldet.

0.1.13 Gegebenenfalls gemäß der Baustellenverordnung getroffene Maßnahmen
Eine Baustellenordnung liegt dem Bauherrn vor und kann auf Verlangen eingesehen werden.

0.1.14 Besondere Anordnungen, Vorschriften und Maßnahmen der Eigentümer oder der anderen Weisungsberechtigten von Leitungen, Kabeln, Dränen, Kanälen, Straßen, Wegen, Gewässern, Gleisen, Zäunen und dergleichen im Bereich der Baustelle.

Sind nicht bekannt

0.1.15 Art und Umfang von Schadstoffbelastungen

gemäß Boden-/Schadstoffgutachten; sofern relevant, siehe entsprechende LV-Positionen

0.1.16 Art und Zeit der vom AG veranlassten Vorarbeiten

sofern relevant, siehe Angaben im LV

0.1.17 Arbeiten anderer Unternehmer auf der Baustelle
Parallel zu den eigenen Arbeiten werden Arbeiten durch weitere Unternehmer durchgeführt.

0.1.18 Baubesprechungen

Alle Auftragnehmer unterliegen der Koordinationspflicht. Dies schließt die Pflicht zur Teilnahme an den entsprechenden Baubesprechungen ein. Der Auftragnehmer hat zu den Baubesprechungen, die der Auftraggeber regelmäßig durchführt, (in der Regel wöchentlich) für die Dauer der Vertragslaufzeit einen bevollmächtigten Vertreter zu entsenden. Der Besprechungstermin wird vom Auftraggeber festgelegt.

0.1.19 Für die Baustelleneinrichtung des Auftragnehmers (AN) steht auf dem Grundstück die im Baustelleneinrichtungsplan angegebene Fläche zur Verfügung

Vom AN ist innerhalb von 2 Wochen nach Auftragserteilung ein vollständiger Baustelleneinrichtungsplan zur Genehmigung einzureichen. Die Kosten sind vom AN in die Einheitspreise einzukalkulieren.

0.1.20 Bautagesberichte

Der Auftragnehmer hat Bautagesberichte zu führen und dem Auftraggeber wöchentlich, spätestens bis zum 2. Arbeitstag nach der Berichtswoche, zu übergeben; die Kosten sind in die Einheitspreise einzukalkulieren.
Die Bautagesberichte müssen alle Angaben enthalten, die für die Ausführung und Abrechnung der Leistung von Bedeutung sein können.
Insbesondere sind Angaben zu folgenden Punkten zu machen:

- Datumsangabe
- Arbeitsbeginn und -ende
- Arbeitskräfteeinsatz (Berufsgruppen, Anzahl, Dauer) und ausgeführte Tätigkeiten; getrennt nach vom AN erbrachter Leistung und vom und vom Nachunternehmer erbrachter Leistung)
- Eingang von Baustoffen und Bauteilen
- Geräteeinsatz, mit Angaben über Ursache eines etwaigen Ausfalls
- ausgeführte Arbeiten, Bauablauf,
- besondere Ereignisse wie z.B. Unfälle etc.

0.1.21 Bauschild und Werbemittel

Es wird ein Bauschild aufgestellt, welches mit Firmentafeln versehen wird.
Werbung ist auf der Baustelle nicht erlaubt.

0.1.22 Bauleistungsversicherung
Der Bauherr schließt eine Bauleistungsversicherung ab.
Unabhängig davon, hat der AN für seinen Versicherungsschutz in erforderlichem Umfang selbst zu sorgen.

## 0.2 Angaben zur Ausführung
0.2 Angaben zur Ausführung

0.2.1 Vorgesehene Arbeitsabschnitte, Arbeitsunterbrechungen und Arbeitsbeschränkungen nach Art, Ort und Zeit sowie Abhängigkeit von Leistungen anderer
Es ist von einer Arbeitsunterbrechungen auszugehen zur Ermöglichung der Arbeiten anderer am Bau beteiligter Unternehmen. Dementsprechende Einstellungen der Arbeiten und erneutes Anfahren ist folglich einzukalkulieren.

Es ist zudem vom zumindest teilweisen parallelen Arbeitseinsatz folgender Gewerke auszugehen, woraus sich entsprechende Behinderungen ergeben können:
- Trockenbau
- Haustechnik-Gwerke

0.2.2 Besondere Erschwernisse während der Ausführung
Die eingeschränkten Platzverhältnisse sind zu berücksichtigen. (siehe auch 0.1.3)
Der Schulbetrieb ist zu beachten. Zu den Unterrichtszeiten ist die Baustelle lärmarm zu betreiben, die Umsetzung ist durch ein geeignetes Konzept sicherzustellen.

Staubarme Baustelle:
Die eingesetzten Maschinen und Geräte sind mit einer wirksamen Absaugung zu versehen. Die ggf. entstehenden Stäube sind an der Entstehungsstelle möglichst vollständig zu erfassen und gefahrlos zu entsorgen. Durch entsprechende Maßnahmen ist die Ausbreitung des Staubes auf unbelastete Arbeitsbereiche zu verhindern, soweit das technisch möglich ist. Ablagerungen von Staub sind zu vermeiden. Zur Beseitigung werden Feucht- bzw. Nassverfahren oder saugende Verfahren durchgeführt, die Umsetzung  der Maßnahmen ist durch eine Eigenüberwachung des AN zu gewährleisten und ist durch ein geeignetes Konzept sicherzustellen.

Wassergefährdende Stoffe dürfen auf der Baustelle nicht verwendet werden.

0.2.3 Vorgaben, die sich aus dem SiGe-Plan gemäß Baustellenverordnung ergeben.

In Abstimmung mit der örtlichen Bauleitung bzw. mit dem Sicherheitskoordinator.

0.2.4 Art und Umfang von Leistungen zur Unfallverhütung und zum Gesundheitsschutz für Mitarbeiter anderer Unternehmen.

In Abstimmung mit der örtlichen Bauleitung bzw. mit dem Sicherheitskoordinator.

0.2.5 Besondere Anforderungen für Arbeiten in kontaminierten Bereichen
nicht relevant

0.2.4 Besondere Anforderungen an die Baustelleneinrichtung und Entsorgungseinrichtungen
siehe 0.1.3; Schüler im Umfeld; Verhinderung von Zutritts-/Zugangsmöglichkeiten (z.B. Absicherung Kran gegen Hochklettern, abschließbare Tore/Türen)

0.2.5 Besonderheiten der Regelung und Sicherung des Verkehrs

Siehe Punkt 0.1.3; Vorsicht bei der Zu- und Ausfahrt, Rückwärtsfahrt nur mit Einweiser

0.2.6 Besondere Anforderungen an das Auf- und Abbauen sowie Vorhalten von Gerüsten

Eine Abstimmung der gewerkeigenen Gerüststellung mit anderen Gewerken, und bestehenden Bauteilen muss unter Einbeziehung der Bauleitung erfolgen.

0.2.7 Mitbenutzung fremder Gerüste, Hebezeuge, Aufzüge, Aufenthalts und Lagerräume, Einrichtungen und der gleichen durch den Auftragnehmer
Eine Mitbenutzung von fremden Gerüsten, Hebezeuge, Aufzügen, Aufenhalts- und Lagerräumen sowie Einrichtungen ist grundsätzlich nicht vorgesehen, es sei denn, im Leistungsverzeichnis ist explizit etwas anderes beschrieben.
Will der AN dennoch Einrichtungen fremder Unternehmer nutzen, so ist dies mit dem jeweiligen Eigentümer abzustimmen.

0.2.8 Wie lange, für welche Arbeiten und ggf. für welche Beanspruchung der Auftragnehmer Gerüste, Hebezeuge, Aufzüge, Aufenthalts- und Lagerräume, Einrichtungen und dergleichen für andere Unternehmer vorzuhalten hat

Gemäß Regelungen im Leistungsverzeichnis

0.2.9 Verwendung oder Mitverwendung von wiederaufbereiteten (Recycling) Stoffen

Wiederaufbereitete (Recycling-) Stoffe dürfen nicht eingebaut werden.

0.2.10 Anforderungen an nicht genormte Stoffe und Bauteile

Müssen eine bauaufsichtliche Zulassung besitzen und/oder den jeweils geltenden Vorschriften und Richtlinien entsprechen.

0.2.11 Besondere Anforderungen an Art, Güte und Umweltverträglichkeit der Stoffe und Bauteile

Entsprechend den gesetzlichen Vorschriften.

0.2.12 Art und Umfang der vom Auftraggeber verlangten Eignungs- und Gütenachweise
Entsprechend den Technischen Vertragsbedingungen.

0.2.13 Unter welchen Bedingungen auf der Baustelle gewonnene Stoffe verwendet werden dürfen oder müssen oder einer anderen Verwertung zuzuführen sind

Die Verwendung von auf der Baustelle gewonnener Stoffe ist nicht vorgesehen, sofern nicht anders in der Leistungsbeschreibung angegeben.

0.2.14 Art, Zusammensetzung und Menge der aus dem Bereich des Auftraggebers zu entsorgenden Böden, Stoffe und Bauteile
Siehe LV-Positionen.

0.2.15 Art, Anzahl, Menge oder Masse der Stoffe und Bauteile, die vom Auftraggeber bereitgestellt werden, sowie Art, genaue Bezeichnung des Ortes und Zeit ihrer Übergabe

Die Bereitstellung von Stoffen oder Bauteilen seitens des Auftraggebers ist - wenn vorgesehen - in den in Frage kommenden LV-Positionen beschrieben.

0.2.16 In welchem Umfang der Auftraggeber Abladen, Lagern und Transport von Stoffen und Bauteilen übernimmt oder dafür dem Auftragnehmer Geräte oder Arbeitskräfte zur Verfügung stellt

Ist nicht vorgesehen.

0.2.17 Leistungen für andere Unternehmer

Sind bei Bedarf in den Technischen Vertragsbedingungen bzw. den LV- Positionen beschrieben.

0.2.18 Mitwirken beim Erstellen von Anlageteilen und bei der Inbetriebnahme von Anlagen im Zusammenwirken mit anderen Beteiligten

Das Mitwirken beim Erstellen von Anlagenteilen mit anderen Beteiligten ist bei Bedarf in den Technischen Vertragsbedingungen bzw. den betreffenden LV-Positionen beschrieben.

0.2.19 Benutzung von Teilen der Leistung vor der Abnahme

Die Benutzung von Teilen der Leistung vor der Abnahme ist nicht vorgesehen. Gegebenenfalls sind Abweichungen bei Bedarf in den Technischen Vertragsbedingungen bzw. den LV-Positionen der entsprechenden Gewerke enthalten.

0.2.20 Übertragung der Wartung während der Dauer der Verjährungsfrist

Ist grundsätzlich nicht zutreffend. Sofern dies doch notwendig wird, wird ein Wartungsvertrag ausgeschrieben.

0.2.21 Abrechnung nach bestimmten Zeichnungen oder Tabellen

Siehe Technische Vertragsbedingungen bzw. LV-Positionen der entsprechenden
Gewerke.

## 0.3 Zusätzliche Technische Vertragsbedingungen (ZTV)
Zusätzliche Technische Vertragsbedingungen (ZTV), Ergänzung zur Leistungsbeschreibung

0.3.1. Für das Leistungsverzeichnis sind alle maßgebenden Normen und Richtlinien verbindlich, insbesondere:

DIN 18 340 - Trockenbauarbeiten
DIN 18 299 - Allgemeine Regelungen für Bauarbeiten jeder Art

Richtlinien der Hersteller, sofern sie den DIN-Vorschriften nicht widersprechen

Die Unfallverhütungsvorschriften

0.3.2 Vereinfachte Schreibweise
AG = Auftraggeber
AN = Auftragnehmer (Bieter)

0.3.3 Hierarchiestufen

Hierarchiestufen im Leistungsverzeichnis werden absteigend wie folgt bezeichnet:
1. Stufe (Ebene) = Bereich  (z.B.: 1.)
2. Stufe (Ebene) = Abschnitt (z.B.: 1.1.)
3. Stufe (Ebene) = Position (z.B.: 1.1.10)

0.3.4 Es ist kalkulatorisch von bis zu 4 Arbeitsunterbrechungen (und entsprechend neuem Anfahren der Baustelle) auszugehen.

0.3.5 Informationsmaterial / Muster / Prüfzeugnisse
Sämtliche Materialien sind vor dem Einbau zu bemustern und vom Architekten freigeben zu lassen.
Der AN hat dem AG auf Anforderung zusätzliches Informationsmaterial und/oder zusätzliche Prüfzeugnisse zur Verfügung zu stellen.

0.3.6 Der Auftragnehmer hat seine gesamte eigene Baustelleneinrichtung bestehend aus z.B. Containern
(insbesondere Lager-, Aufenthaltscontainer, Abfallcontainer), Kran- und Förderanlagen, Hebezeuge, Fahrzeuge, Kleingeräte, Maschinen, Werkzeuge, Lagereinrichtungen, erforderliche Befestigungen/Fundamente unterhalb der Bestandteile der eigenen Baustelleneinrichtung usw. für sämtliche in der Leistungsbeschreibung aufgeführten Leistungen in die Einheitspreise des Leistungsverzeichnisses einzukalkulieren. Sofern für die Befestigungen/Fundamente stat. Berechnungen notwendig werden, sind diese Sache des AN.

Den Materialtransport hat der AN eigenverantwortlich zu gewährleisten. Hierzu werden ihm vom Bauherrn oder von anderen am Bau beteiligten Unternehmen keinerlei Gerätschaften/Hilfsmittel zur Verfügung gestellt.

Hinweis:
Über einen separaten Auftrag Baustelleneinrichtung werden die folgenden Leistungen bauseits erbracht:
- Erstellung Übergabepunkte/Anschlüsse Baustrom und Bauwasser
- Sanitärcontainer
- Bauzaun
- Baustraße

0.3.7 Die Anordnung und die Größe der Räume sowie die Transportwege sind den beiliegenden Planunterlagen zu entnehmen. Ein erhöhter Aufwand infolge der Kleinteiligkeit bestimmter Räume ist bei der Preisfindung zu berücksichtigen.

0.3.8 Beschädigungen und Verschmutzungen vorhandener Bauteile sind grundsätzlich zu vermeiden. Dies ist durch geeignete Maßnahmen sicherzustellen.
Verschmutzungen und Beschädigungen, die durch Tätigkeiten des AN entstehen, sind umgehend auf eigene Kosten zu beheben.

0.3.9 Der AN ist verantwortlich für die vertragsgemäße und den öffenlich - rechtlichen Bestimmungen entsprechende Ausführung der Arbeiten, insbesondere der Unfallverhütungsvorschriften (UVV) entsprechend Baustellenverordnung (BaustellV). Für deren Überwachung wird vom AG ein Sicherheits- und Gesundheitsschutzkoordinator (SIGEKO) eingesetzt. Den Vorgaben, Hinweisen und Anordnungen des SIGEKO ist Folge zu leisten.
Die Einschaltung des SIGEKO durch den Bauherren befreit den AN nicht von der eigenen - ihm im Bauprozess obliegenden - Sicherheitsverantwortung. Die persönlichen Schutzausrüstungen sind vom Auftragnehmer zu gewährleisten.

0.3.10 Sämtliche Vermessungsarbeiten für die Ausführung der eigenen Leistungen müssen vom Auftragnehmer ohne besondere Vergütung durchgeführt werden. Anschlusspunkte und Höhenpunkte werden auf der Baustelle von der örtlichen Bauleitung angegeben.
Der Auftragnehmer selbst ist für das Aufmaß und die technische Klarstellung an Ort und Stelle verantwortlich.
Alle Maße und Einbausituationen sind vor Ort zu prüfen.
Aufmaßprotokolle (insbesondere Flächennivellement) sind der Objektüberwachung des Bauherrn in Dateiform zur Verfügung zu stellen.

0.3.11 Bei Widersprüchen zwischen Plananlagen und LV-Text hat der LV-Text Vorrang in der Gültigkeit. Bei Widersprüchen zwischen LV-Langtext und LV-Kurztext hat stets der LV-Langtext Vorrang in der Gültigkeit.

0.3.12 Alle Leistungen verstehen sich einschl. der Lieferung aller erforderlichen Bauteile, Materialien, Baustoffe sowie des fachgerechten, funktionstüchtigen Einbaus/Zusammenfügens. Hiervon wird nur dann abgewichen, wenn dies in der jeweiligen Position ausdrücklich beschrieben ist.

0.3.13 Der AN hat erforderliche Abstimmungen mit anderen am Bau beteiligten Unternehmen/Gewerken im Rahmen seiner Koordinationspflicht vorzunehmen.

0.3.14 Verbindungs- und Befestigungsmittel
Alle erforderlichen Verbindungs- und Befestigungsmittel gehören zum Leistungsumfang, ohne gesonderte Vergütung. Dies gilt ebenso für sämtliche erforderlichen Bohrungen. Befestigungsmittel müssen auf den Untergrund abgestimmt sein und sind gemäß bauaufsichtlicher Zulassung auszubilden und zu montieren.

0.3.15 Zur Sicherstellung eines möglichst reibungslosen Bauablaufes sind Ausführungstermine mit der Bauleitung abzustimmen.
Spätestens 2 Wochen nach Auftragserteilung ist der Bauleitung des Auftraggebers ein detaillierter Terminplan (Aufteilung in Bauabschnitte mit Anfangs- und Endzeiten, Maßnahmen bezüglich Baustelleneinrichtung usw.) zu übergeben.

0.3.16 Dem AN werden die Ausführungsunterlagen gemäß §3 Abs. 1 VOB/B in digitaler Form per E-Mail oder über einen Downloadlink zur Verfügung gestellt. Der AN ist für ggf. erforderlichen Unterlagen in Papierform selbst verantwortlich. Die dadurch entstehenden Kosten sind in die Einheitspreise einzukalkulieren.

0.3.17 Der Auftragnehmer legt innerhalb von 14 Kalendertagen nach Auftragserteilung, mind. 3 Tage vor Arbeitsbeginn unter Berücksichtigung des SIGEKO- Plans einen detaillierten Baustelleneinrichtungsplan vor, dieser wird entsprechend dem Baufortschritt vom AN aktualisiert

0.3.18 Alle Kosten, die sich aus der Umsetzung der vorgenannten Punkte ergeben, sind bei der Preisfindung zu berücksichtigen (sofern gesonderte Positionen im LV vorgesehen sind, durch Kalkulation in diesen gesonderten Positionen; ansonsten durch Einrechnen in die LV-Positionen, ggf. über Umlagen).

## 319 aufgeständerter Boden - Bühnenelemente
Datum: 07.08.2026

### Bereich 1 aufgeständerter Boden - Bühnenelemente

#### Abschnitt 1.1 aufgeständerter Boden - Bühnenelemente

**1.1.10 aufgeständerter Boden Trockenbauweise Bau-H 300-400mm**
aufgeständerter Boden zusammengesetzt aus Bühnenelementen,
Bühnenelemente im systembezogenen Regelraster, einschließlich Passelemente zur Ausbildung des geforderten Grundrisses (gemäß Grundrissplan)

Nutzlast:
Flächenlast mind. 5 kN/m2
Einzellast mind. 4 kN

Höhe bis OK Decklage: 350 mm

Unterkonstruktion:
systembezogene Tragkonstruktion aus Metallprofilen und Füßen, Füße höhenverstellbar mit Lastverteiler,
gesamte Unterkonstruktion korrosionsgeschützt, mit erforderlichen Verbindungs-/Befestigungsmitteln,
aufgeständert auf eine Betonsohle mit einer Abdichtung aus Bitumenbahn (die Abdichtungsfunktion der Bitumenbahn darf nicht beeinträchtigt werden)

Decklage:
Belag aus geeigneter systembezogener Holzwerkstoffplatte, Dicke 21 mm, Innenbereich, mit Schutzlack nach Erfordernis zur Herstellung Schwerentflammbarkeit

Oberfläche:
geeignet für eine durchgehende Aufnahme (nicht segmentiert) eines bauseitigen Linoleum-Bodenbelages in verklebter Ausführung

Grundriss:
Breite: ca. 5,64 m
Länge: ca. 10,4 m

einbindende Zugangsrampe:
auf einer Länge von ca. 3,64 m bindet an einer Kurzseite eine ca. 1,2 m Breite Rampe in den aufgeständerten Boden ein
Menge: 59,000 m2
Leistungsbereichkatalog: 039

**1.1.20 aufgeständerter Boden Trockenbauweise - Rampe**
aufgeständerter Boden zusammengesetzt aus Bühnenelementen,

wie zuletzt in vollem Wortlaut beschrieben, jedoch

als Zugangsrampe, Breite ca. 1,2 m,
Neigung kleiner/gleich 6 %

Länge ca. 6 m
(ca. 3,64 m im Bereich des aufgeständerten Bodens,
ca. 2,6 m vor dem aufgeständerten Boden)
Menge: 8,000 m2
Leistungsbereichkatalog: 039

**1.1.30 Öffnung 40x40 cm**
Ausbildung einer Öffnung in vorbeschriebenem aufgeständerten Boden aus Bühnenelementen, Anpassung der Elemente nach Erfordernis

Abmessungen (LxB) ca. 40x40 cm

Öffnung zur Durchführung von Schacht bzw. abgekasteten Leitungen
Menge: 1,000 St

**1.1.40 Blende - schließen freier Rand**
Blende zum Schließen des freien Randes
(am Übergang zum Bereich mit bauseitigem Estrichaufbau)

Ansichtsbreite bis ca. 20 cm, aus Buche-Multiplexplatte,
Dicke 15 mm, lackiert mit schwerentflammbarer 2K-PUR-Lackierung, natur, befestigt an Unterkonstruktion des Hohlbodens

angeordnet oberhalb des bauseits vorhandenen Estrichaufbaus
Menge: 10,000 m

**1.1.50 Blende - schließen freier Rand - Rampe**
Blende zum Schließen des freien Randes, Bereich Rampe

Ansichtsbreite bis ca. 20 cm, aus Buche-Multiplexplatte,
Dicke 15 mm, lackiert mit schwerentflammbarer 2K-PUR-Lackierung, natur, befestigt an Unterkonstruktion des Hohlbodens

angeordnet seitlich der Rampe, einschließlich Schrägschnitt infolge Rampenneigung
Menge: 6,000 m

**1.1.60 Sicherheitsgeländer, H 110 cm**
Sicherheitsgeländer an aufgeständertem Boden, Höhe über Boden 110 cm, systembezogen

aus Stahl, pulverbeschichtet im RAL-Farbton nach Wahl des AG aus Hersteller-Standardfarbpalette,
geprüfte Horizontallast 100 kg/m

Handlauf Rundrohr mit Durchmesser 40 mm, Pfosten Rundrohr nach stat/konstr. Erfordernis, Untergurt sowie vertikale Füllstäbe systembezogen,
lichter Abstand zwischen vertikalen Füllstäben max. 120 mm,

in verschraubter Befestigung an aufgeständertem Boden, einschließlich Eck-/Endausbildungen

alle Kanten sind abzurunden mit einem Mindestradius von 2 mm
Menge: 14,000 m
Leistungsbereichkatalog: 039

**1.1.70 Sicherheitsgeländer, H 85 cm**
Sicherheitsgeländer an aufgeständertem Boden, Bereich Rampe, Höhe über Boden 85 cm, systembezogen

aus Stahl, pulverbeschichtet im RAL-Farbton nach Wahl des AG aus Hersteller-Standardfarbpalette,
geprüfte Horizontallast 100 kg/m

Handlauf Rundrohr mit Durchmesser 40 mm, Pfosten Rundrohr nach stat/konstr. Erfordernis, Untergurt sowie vertikale Füllstäbe systembezogen,
lichter Abstand zwischen vertikalen Füllstäben max. 120 mm,

in verschraubter Befestigung an aufgeständertem Boden, einschließlich Eck-/Endausbildungen

alle Kanten sind abzurunden mit einem Mindestradius von 2 mm
Menge: 6,000 m
Leistungsbereichkatalog: 039

**1.1.80 Treppe, 1-stufig**
Treppe an vorbeschriebenem aufgeständerter Boden aus Bühnenelementen, systembezogen

Breite: ca. 1000 mm
Tiefe: ca. 325 mm
Steigung: 1 St.
Steigungshöhe: ca. 175 mm

Unterkonstruktion/Decklage/Oberfläche:
systembezogen analog aufgeständertem Boden

Treppe leicht demontabel, für situations-/ereignisbedingte Aufstellung
Menge: 1,000 St
Leistungsbereichkatalog: 039

#### Abschnitt 1.2 Stundenlohn/Dokumentation

*Hinweis: Hinweise/Forderungen*
Hinweise/Forderungen
Die nachfolgenden Berechnungssätze sind unter Beachtung der preisrechtlichen Vorschriften zu ermitteln und gelten unabhängig von der Anzahl der abgerechneten Stunden.

Es werden nur die tatsächlich auf der Baustelle erbrachten Stunden vergütet. Fahrzeit und Fahrtkosten sind als Nebenkosten in die Stundenverrechnungssätze einzukalkulieren.

Vom AN sind Stundenlohnzettel aufzustellen, diese müssen eindeutig erkennen lassen:
- Bezeichnung der Baumaßnahme
- Vor- und Zunamen,
- Beruf,
- Lohngruppe laut Tarif,
- Arbeitsleistung sowie Zeit, Ort und Dauer,
- Verbrauch an Baustoffen,
- Benutzung von Maschinen mit genauer Leistungsangabe nach Zeit, Ort und Dauer.

Die vom Auftragnehmer oder seinem Bevollmächtigten unterschriebenen Stundenlohnzettel müssen für jeden Kalendertag getrennt ausgestellt sein und sind in der Regel "TÄGLICH" der Bauleitung in doppelter Fertigung zur Anerkennung vorzulegen. Nachträglich eingereichte Stundenlohnzettel werden nicht anerkannt.

Im Stundenverrechnungssatz sind enthalten:
- Lohn- und Gehaltskosten,
- Lohn- und Gehaltsnebenkosten,
- Sozialkosten und Sozialkassenbeiträge,
- Gemeinkostenanteile und Gewinn.

Zuschläge für Mehr-, Nacht-, Sonn- und Feiertagsarbeit sind gesondert nachzuweisen.

**1.2.10 Baufacharbeiter/-in Stundenlohnarbeiten sämtliche Kosten/Zuschläge**
Stundenlohnarbeiten durch Baufacharbeiter/-in auf Anordnung des AG ausführen, der Verrechnungssatz für die jeweilige Arbeitskraft umfasst sämtliche Aufwendungen wie Lohn- und Gehaltskosten, Lohn- und Gehaltsnebenkosten, Zuschläge, lohngebundene und lohnabhängige Kosten, sonstige Sozialkosten, Gemeinkosten, Wagnis und Gewinn.
Menge: 5,000 h

**1.2.20 Bauhelfer/-in Stundenlohnarbeiten sämtliche Kosten/Zuschläge**
Stundenlohnarbeiten durch Bauhelfer/-in auf Anordnung des AG ausführen, der Verrechnungssatz für die jeweilige Arbeitskraft umfasst sämtliche Aufwendungen wie Lohn- und Gehaltskosten, Lohn- und Gehaltsnebenkosten, Zuschläge, lohngebundene und lohnabhängige Kosten, sonstige Sozialkosten, Gemeinkosten, Wagnis und Gewinn.
Menge: 5,000 h

**1.2.30 Technische Bearbeitung durch AN**
*** Pauschalposition
Technische Bearbeitung durch AN, die Kosten sind vom AN in dieser Position zu kalkulieren.

weiterführende Planung als Werkstatt- und Montageplanung, mit allen erforderlichen Element- und Übersichtszeichnungen und Details;
Überführung der vorhandenen Planung in einen ausführungsreifen Zustand mit allen erforderlichen weiterführenden Detaillierungen/Präzisierungen/Nachweisen; Übergabe innerhalb von 4 Wochen nach der Auftragserteilung; Übergabe der Pläne in digitaler Form im pdf-Format.
Vor Fertigungsbeginn bedürfen die Werkstattzeichnungen der Freigabe durch den Auftraggeber, hierbei hat der Auftragnehmer von mind. 2 Plandurchläufen auszugehen.
Aus den Darstellungen müssen Konstruktion, Maße, Einbau, Befestigung und Bauanschlüsse der Bauteile sowie die Einbaufolge erkennbar sein.
Alle Änderungen sind in die Werkstattpläne mit Änderungsvermerk einzuarbeiten.

einschließlich erforderlicher statischer Nachweise
Menge: 1,000 psch

**1.2.40 Dokumentation**
*** Pauschalposition
Kosten für die Zusammenstellung und die Aufstellung einer prüffähigen Dokumentation für sämtliche Leistungen durch den Auftragnehmer.

Die vollständig vorliegende Dokumentation ist Voraussetzung für die Abnahme.

Für alle zu liefernden Bauteile, Baustoffe/Materialien, Fertigteile und Geräte ist laufend die entsprechende Dokumentation (wie z.B. Konformitätserklärungen, Eignungsnachweise, Bauartzulassungen, sonst. Prüfzeugnisse, Zulassungen, statischen Berechnungen, Verlegepläne, Datenblätter, Bedienungs- und Wartungs-/Reinigungs /Instandsetzungsvorschriften, Ersatzteillisten, Bestandszeichnungen, Protokolle, Entsorgungsnachweise usw.) unaufgefordert zu übergeben. Der AN haftet für die Richtigkeit der übergebenen Unterlagen.

Vor Abnahme sind die Unterlagen in 2-facher Ausführung in Ordner mit Inhaltsverzeichnissen, Deck- und Trennblättern, nach Vorgabe durch den AG, zusammenzustellen. Zusätzlich sind die Unterlagen 1-fach digital (PDF) auf digitalem Datenträger (Speicherkarte/USB-Stick nach Wahl AG) zu übergeben.
Menge: 1,000 psch
